# Motteler Str. 13
Angebotsaufforderung (GAEB DA XML 3.2, DA83)
Projekt: 017517
Währung: EUR
Erstellt mit: GXML Toolbox V3.3 R20230829, iTWO_64 V24.0.454, 05.02.2026

## 406 Heizungsmodernisierung
Datum: 05.02.2026

*Hinweis: A) ALLGEMEINE VORBEMERKUNGEN FÜR*
A) ALLGEMEINE VORBEMERKUNGEN
=================================================================

A1) ALLGEMEINES

Dem Leistungsverzeichnis liegen die "Zusätzliche Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für nach diesem Einheitspreisabkommen ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber (AG) erwartet vom AN tatkräftige Unterstützung bei den Bemühungen, berechtigten Mieterwünschen zu entsprechen. Dazu gehören insbesondere folgende Verpflichtungen:

1) Alle Handwerker/Mitarbeiter des AN haben die Verpflichtung, Kunden (Mietern) höflich und hilfsbereit zu begegnen. In Gesprächen mit den Mietern ist das Bemühen von Covivio Immobilien, um einen verbesserten Kundendienst herauszustellen.

2) Die Mieter sind rechtzeitig vor Durchführung der Reparaturarbeiten zu verständigen, ggf. durch Aushang im Treppenhaus oder auch individuelle Terminvereinbarung mit dem einzelnen Mieter.

3) Reparaturen sind sofort, spätestens innerhalb von 2 Arbeitstagen nach Beauftragung, durchzuführen. Sofern die Frist aus Gründen, die der AN nicht zu vertreten hat, nicht einzuhalten ist, ist der AG unverzüglich zu unterrichten.

4) Soweit persönliche Schutzausstattung (PSA) erforderlich ist, hierzu zählen auch Artikel zur Wahrung der Notwendigkeiten im Rahmen eines erhöhten Infektionsschutzes, sind diese entsprechend den gesetzlichen Anforderungen bzw. der situativen Notwendigkeit immer einzusetzen.

5) Möbel und sonstiges Mietereigentum, Bodenflächen und angrenzende Bauteile etc. im Bereich der auszuführenden Arbeiten sind durch Folie, evtl. Schaltafeln oder Ähnliches zu schützen.

A3) PREISE

Soweit und sobald Überschreitungen absehbar sind, ist hierüber der Abteilung Einkauf des AG ein schriftliches Angebot einzureichen und eine gesonderte Vereinbarung zu treffen.

In den Einheitspreisen sind sämtliche Kosten, wie Lohn-, Material- und Nebenkosten, hierzu gehören auch erforderliche Hygieneschutzartikel, enthalten, insbesondere auch:

1) Koordination / Terminabsprache(n) mit dem(den) Mieter(n) / Kundenbetreuer(n) / Bauleiter(n)

2) sämtliche Fahrt- und Transportkosten,

3) sämtliche tariflichen Zulagen wie z.B. Schmutz- und Staubzulagen, Zulagen für ekelerregende
Arbeiten etc.,

4) die Gestellung, Vorhaltung und spurlose Entfernung aller erforderlichen Gerüste und Absperrungen (ggf. auch Warnschilder) bis zu einer Höhe der Arbeitsbühne von 2 m; die Mitbenutzung der Gerüste ist allen mit Reparaturarbeiten beschäftigten Firmen kostenlos zu gestatten,

5) Befestigungsmittel aller Art; Hilfsstoffe wie Nägel, Bindedraht und Kleinmaterial sowie alle Baustoffe, die zur kompletten Erstellung der Leistung erforderlich sind,

6) die Abdeckung von Einrichtungsgegenständen zum Schutz vor Beschädigung und Verschmutzung

7) das, ggf. tägliche, Säubern der Arbeitsstelle; hierzu gehört auch die Beseitigung von Verunreinigungen des Treppenhauses und/oder der Hauszuwegungen,

8) der Ausbau und Abtransport sowie die ordnungsgemäße Entsorgung, einschließlich Kippgebühren, sämtlichen Bauschutts und aller alter, schadhafter Teile. Teile, für die sich der AG eine generelle oder einzelfallbezogene Prüfung vorbehalten hat, sind bis zu diesem Zeitpunkt, längstens jedoch für die Dauer von 10 Wochen, vom AN vorzuhalten und dürfen erst danach entsorgt werden.

9) Alle weiteren Nebenleistungen, die zur Erfüllung der in den Leistungspositionen beschriebenen Hauptleistungen, unter Beachtung aller einschlägigen Vorschriften, erforderlich sind, im EPA aber nicht gesondert aufgeführt sind.

Erforderliche Zusatzleistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise in irgendeiner Form Dritten entgeltlich oder unentgeltlich zugänglich gemacht werden.

*Hinweis: B) ALLGEMEINE TECHNISCHE VORBEMERKUNGEN*
B)  ALLGEMEINE TECHNISCHE VORBEMERKUNGEN
=======================================================

B1) ALLGEMEINES

Für Lieferung und Ausführung gelten neben dem Leistungsverzeichnis:

1. die neuesten DIN-Vorschriften, VDE- und VDI-Richtlinien

2. die Vorschriften der zuständigen Behörden (z.B. Bauaufsicht, Gewerbeaufsicht, Brandverhütung, TÜV, Berufsgenossenschaften und Versorgungsbetriebe,

3. die Bestimmungen der Gerüstbauordnung

4. Die Festlegungen des jeweiligen Werkstoffherstellers. Die Werkstoffe müssen den geforderten Bedingungen der Leistungsbeschreibung entsprechen.

B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: Baubeschreibung*
Baubeschreibung Mottelerstraße 13, 04155 Leipzig:

Im Heizungskeller wird ein Wolf GB 70 Gaskessel installiert um Spitzenlast der Heizung abzudecken.
Die Grundversorgung läuft über die Wärmepumpe (2 Stk, CHA-Kaskade). Diese werden im Innnenhof übereinander mittels selbstgeschweißten Rahmen installiert.
Die Warmwasser und Heizungsversorgung in dem Objekt wird über
Wohnungsstationen der ersten Generation sichergestellt. Die Ursprüngliche
Verrohrung erfolgte mittels Panzerschläuchen VL/RL, welche durch Kopflochöffnungen
durch die alten Schornsteinzüge in die einzelnen Etagen verzogen wurden.
In die Kopflöcher wurde auch die Wohnungsstation eingebracht und die Wohnungen
von hieraus mit Kaltwasser / Warmwasser und Heizung versorgt.
Insgesamt wurden 6 Stänge in dieser Art über 5 Etagen - EG-4.OG angelegt.

Im Rahmen der Sanierung werden die alten Schornsteinschächte, in welchen die
Rohrleitungen verlegt wurden weitgehend entsprechend den statischen Möglichkeiten
aufgestemmt und freigelegt.  Die Panzerschläuche sollen ab dem Übergabeventil ( Strangventil)
im Keller vollständig erneuert und gegen Edelstahlrohr einschl. Isolierung ausgetauscht werden.
Jede Wohnung erhält eine neue Wohnungsübergabestation von Wolf oder gleichwertig.  Diese wird vor
die neu installierten Rohrleitugen montiert und an die Bestandsleitungen der Wohnungsverteilung neu angeschlossen.

Jede Station bekommt neue Wärmemengenzähler und Kaltwasserzähler. Die Montage erfolgt  innerhalb vorgesehener Passstücke in der Station.

Für die Installation wird die Warmwasserverorgung pro Strang für 5 Tage unterbrochen, innerhalb dieser Zeit
müssen die vollständigen Arbeiten zur wiederherstellung der Warmwasserversorgung abgeschlossen sein.

*Hinweis: Allgemeine Vorbemerkungen*
Maßgebend für die Lieferung und Ausführung der Leistungen sind die ATV in der
VOB-Teil C sowie alle weiteren einschlägigen DIN-Normen und alle betreffenden
Gesetze und Verordnungen.
Alle Leistungen sind nach dem zum Zeitpunkt der Abnahme geltenden Normen,
Verordnungen, Richtlinien etc. auszuführen.
Für die Preisbildung gelten unabhängig davon die zum Zeitpunkt der Angebotsabgabe
gültigen Vorschriften.
Folgende Vorschriften sind besonders zu beachten:
DIN 4102 Brandverhalten von Baustoffen und Bauteilen
DIN 4109 Schallschutz im Hochbau
DIN 4108 Wärmeschutz im Hochbau
GEG Gebäude Energie Gesetz
Die allgemein anerkannten Regeln der Technik
Weiterhin gelten sämtliche europäischen und nationalen Vorschriften, Merkblätter,
Stoff- und Prüfnormen usw. jeweils in ihrer aktuellen Fassung.
Als vereinbart gelten weiterhin die Herstellerverarbeitungsangaben, Zulassungen
und Empfehlungen der jeweiligen Fachverbände.
Unfallverhütungsvorschriften/ Regeln der BG Bau (Berufsgenossenschaft der
Bauwirtschaft)
BGV BG-Vorschriften
BGR BG-Regel
BGI BG-Informationen
BGG BG-Grundsätze
BetrSichV Betriebssicherheitsverordnung mit den dazugehörigen Technischen
Regeln „TRBS"

Für die nachfolgend funktional beschriebenen Leistungen gelten folgende
vertragliche Regelwerke:

1. Diese "Allgemeinen vertraglichen Grundlagen u. Regelungen" über die Erbringung von
Bauleistungen
2. Die „Allgemeinen Einkaufsbedingungen der Covivio in der jeweils gültigen Fassung
3. Die "Zusätzliche Vertragsbedingungen für die Ausführung von Bauleistungen Z-VOB/B"
in der jeweils gültigen Fassung
4. Die Baustellenordnung der Covivio Immobilien GmbH in der jeweils gültigen FassungMit Unterzeichnung des Pauschalangebotes erklärt der AN, dass von ihm sämtliche
gesetzlichen, behördlichen und berufsgenossenschaftliche Auflagen erfüllt werden, die zur
Ausführung beschriebenen Leistungen erforderlich sind.
Es dürfen nur solche Materialien verwendet werden, über die der AN das uneingeschränkte
Eigentumsrecht besitzt und die vollkommen frei von Rechten Dritter sind.
Für die Ausführung der Arbeiten ist Fachpersonal in ausreichender Zahl einzusetzen.
Hierbei ist darauf zu achten, dass für die Ausführung sämtlicher Arbeiten unsere Baustellenordnung
in der jeweils gültigen Fassung zu beachten ist, die dem ausführenden Fachpersonal
in geeigneter Form zur Kenntnis zu geben ist.
Der Auftragnehmer hat dafür Sorge zu tragen, daAss während der Ausführung seiner
Leistungen immer mindestens ein fließend deutschsprechender Mitarbeiter seiner Firma
mit Weisungsbefugnis auf der Baustelle anwesend ist.

Die Arbeiten werden innerhalb eines Siedlungsbereich mit bewohnten Häusern
ausgeführt.
Der Auftraggeber (AG) erwartet vom Auftragnehmer (AN) tatkräftige Unterstützung
bei den Bemühungen, berechtigten Mieterwünschen zu entsprechen. Dazu gehören
insbesondere folgende Verpflichtungen:

Alle Handwerker/ Mitarbeiter des AN haben die Verpflichtung, Kunden (Mietern) höflich
und hilfsbereit zu begegnen. In Gesprächen mit den Mietern ist das Bemühen von Covivio
um einen verbesserten Kundenservice/-dienst herauszustellen.
Die vom AN geschuldete Leistung versteht sich als umfängliche Gesamtheit, einschl.
notwendiger Nebenleistungen. Es sind alle erforderlichen Leistungen, Materialien und
Hilfsmittel zu kalkulieren, die für eine betriebsbereite Fertigstellung der beschriebenen
Leistungen sowie die funktional erforderliche Betriebs- und Wartungsfähigkeit des Bauwerks
im Rahmen der vereinbarten Leistung notwendig sind. Dies gilt auch für den Fall, dass
Leistungen, die zur geforderten Funktion notwendig sind, nur teilweise oder gar nicht
beschrieben sind, jedoch aus dem Zusammenhang für den Fachmann erkennbar sind.
Jegliche Aufzählungen in der FLB verstehen sich als nicht abschließend und lediglich
repräsentativ.
Der Bieter hat anhand der Leistungsbeschreibung, der Planunterlagen, der Positionspläne,
der Leitdetails und durch eventuelle notwendige Rückfragen eigenverantwortlich vorzunehmen
und verbindlich in allen dem Gewerk nach geforderten Leistungen preislich zu
erfassen. Alle Aufwendungen für eine vollständige, fachgerechte und dauerhaft
funktionstüchtige Ausführung der vorbeschriebenen Leistungen und daraus folgenden
Bauzuständen, den damit verbundenen Vorkehrungen, Maßnahmen, Erschwernissen,
Sicherungsmaßnahmen, Materiallieferungen und den sich daraus ergebenden
Arbeitsabläufen und in diesem Zusammenhang stehende Nebenleistungen, sind als
Bestandteil in den eingesetzten Angebotspreisen enthalten.

Schallschutz

Die Gebäude sind gemäß den Angaben des Schallschutznachweises auszuführen
Anforderungen an den Schallschutz der DIN 4109 Ausgabe 2016, Beiblatt 2 und hinsichtlich
des Schallschutzes zwischen den Wohneinheiten und zwischen Wohn- und Gewerbeeinheit
der VDI-Richtlinie 4100, Ausgabe 2007, Schallschutzstufe II.
e sDie schallschutztechnische Auslegung der Außenbauteile erfolgt gemäß der DIN 4109
nähere Grenzwerte ergeben sich aus dem Schallschutznachweisnach DIN 4109 für die
Außenfassade und den Vorgaben aus der Lärmkartierung.

Brandschutz

Bauliche Anlagen sind so anzuordnen und zu errichten, dass der Entstehung eines Brandes
und der Ausbreitung von Feuer und Rauch (Brandausbreitung) vorgebeugt wird und bei
einem Brand die Rettung von Menschen und Tieren sowie wirksame Löscharbeiten möglich
sind (§14 MBO 10/2002). Maßgebend für diese Grundsatzanforderung sind die Vorschriften
in der jeweiligen Landesbauordnung und die dazugehörigen Durchführungsbestimmungen,
sowie in weiteren Vorschriften konkrete Maßnahmen zum baulichen Brandschutz
einzuhalten.
Weiterhin sind die Vorgaben des Nachweises über den statisch-konstruktiven
Brandschutzes bei der Planung u. Ausführung einzuhalten.

Wärmeschutz

Die Wärmedurchgangskoeffizienten (k-Werte) der einzelnen Bauteile sind dem
Energieeinsparnachweis zu entnehmen (Wärmeschutz) gem. gültiger GEG.
Materialangaben
Genannte Materialstärken repräsentieren prinzipiell Mindeststärken, die ggf. durch
Bemessung, Nachweis oder ähnliches AN- seitig zu erhöhen sind. Die vom AG
vorgegebenen Stärken gelten insoweit nur als Mindest-, nicht jedoch als verbindliche
Materialstärken.
Synonyme und Abkürzungen
AN: Auftragnehmer
GU: Generalunternehmer gleichbedeutend mit AN
Bieter: Gleichbedeutend mit AN
AG: Auftraggeber
FLB: Funktionale Leistungsbeschreibung = Allgemein verwendete Abkürzung
für das Gesamtbestellwerk

Stoffe und Bauteile

Gütenachweise

Grundsätzlich sind nur Produkte zu verarbeiten die entsprechend der europäischen
Richtlinien eine CE-Kennzeichnung unterliegen und besitzen.
Bezüglich der Wärmeleitfähigkeit sind zusätzlich zur CE-Kennzeichnung nur Bauprodukte
zugelassen, die zudem einer Fremdüberwachung einer von Ländern zugelassenen Stelle
unterliegen und entsprechend überwacht sind.

Materialauswahl / Bemusterung

Alle zum Einsatz kommenden Materialien sind vom AG rec@@htzeitig vor Ausführung gemäß zu
erstellendem Bemusterungsterminplan zu bemustern und freigeben zu lassen.
Die Muster sind in einer jeweils entsprechenden Dimension zur Verfügung zu stellen, um eine
einwandfreie Bewertbarkeit zu ermöglichen.
Zur Beurteilung und Bewertbarkeit eines schlüssigen und in sich harmonierenden
Materialkonzeptes müssen auch die jeweils anschließenden oder die im
Sinnzusammenhang notwendigen Baustoffe beziehungsweise Materialien bemustert
werden.

Alternativfabrikate / Gleichwertigkeit

Wird in der Leistungsbeschreibung vom Bieter die Eintragung des "angebotenen Fabrikats"
(gleichbedeutend: Hersteller, Typ, Erzeugnis) verlangt, ist der Bieter grundsätzlich zur
Angabe verpflichtet.
Wird in der Leistungsbeschreibung ein Fabrikat mit dem Zusatz "oder gleichwertiger Art"
vorgegeben, so ist die Gleichwertigkeit als Mindestforderung zu verstehen.
Kriterien der Prüfung und Zulassung müssen in ihrer Gesamtheit erfüllt sein.
Vorgeschriebene Prüfungen durch Rechts- oder Verwaltungsvorschriften oder nach DINoder
EN-Normen müssen nachweisbar sein.
Ist ein Fabrikat nach dem Zusatz "oder gleichwertiger Art" in den vorgesehenen Freiraum für
"Angebotenes Fabrikat" vom Bieter nicht eingetragen, so gilt im Falle der Auftragserteilung
das vom Auftraggeber eingetragene Fabrikat als vereinbart.
Ist in der Leistungsbeschreibung ein Fabrikat ohne den Zusatz „oder gleichwertig Art"
vorgegeben" kann der Bieter diese Leistungen nur gesondert mit einem zusätzlichen
Nebenangebot alternativ anbieten.
Die Gleichwertigkeit angebotener Fabrikate oder Materialien ist vom AN durch
Prüfzeugnisse, Prospekte, Muster oder anderweitig darzulegen. Gleichfalls sind als
Entscheidungsgrundlage für den AG Aussagen gemäß vorgenannter Nachweise zu tätigen.

Bedenken des AN

Der Auftragnehmer ist grundsätzlich verpflichtet, nutzer- oder bauseitig geliefertes oder
vorgesehenes Material auf die Verwendbarkeit zur Herstellung eines mangelfreien Werkes
zu prüfen und Bedenken gegen die Verwendung, auch im Sinne der unter Abs. 2 genannten
Kriterien dem AG gegenüber so rechtzeitig geltend zu machen, dass aus hieraus
resultierenden Materialwechseln keine Beeinträchtigungen an Bauablauf und -fortschritt entstehen können.

Besondere Hinweise

ºnBestandsmedien / Umfeld der Baumaßnahme

Der Auftragnehmer hat sich, sofern erforderlich, rechtzeitig vor Planungsbeginn sowie
Arbeitsausführung über die genaue Lage von Hindernissen, wie unter- und oberirdische
Leitungen, Kabel, Kanäle, Vermarkungen u. dgl. zu informieren und ggf. eine
Aufgrabungserlaubnis der Rechtsträger einzuholen.

Feuergefährdende Arbeiten

Das Lagern von Druckgasflaschen in Treppenhäusern, Durchgängen und Durchfahrten ist
untersagt.
Bei Arbeiten mit brennbaren Gasen muss ein Feuerlöscher, tragbar, nach DIN EN
3-8:2015-07 vorhanden sein. Bei Arbeiten mit offener Flamme an Flächen mit brennbaren
Materialien (bspw. Dachabdichtung) ist je 20 m² Bearbeitungsfläche mindestens 1 Feuerlöscher
im Arbeitsbereich vorzuhalten.
Die Merkblätter VdS Schadenverhütung, Köln: VdS 2021 - Baustellen - Unverbindlicher
Leitfaden für ein umfassendes Schutzkonzept, sowie VdS 2008 - Feuergefährliche Arbeiten;
Richtlinien für den Brandschutz sind zu beachten

Abfallbeseitigung

Jegliches Restmaterial, Verschnitt, Bruch, Verpackungsmaterial, Strahlmittel und
dergleichen sind vom Auftragnehmer kostenlos zu beseitigen.
Die einschlägigen allgemeinen und kommunalen Vorschriften über die Entsorgung von
Sonderabfall sind zu beachten. Die Entsorgung von Abfällen, Abbruchmassen und
Bauschutt umfasst die Verwertung entsprechend den Vorschriften, Satzungen des
Abfallverwertungsbetriebes bzw. der Gemeinde und behördlichen Auflagen.
Das Sortieren, Zwischenlagern und getrennte Laden und Transportieren ist danach in den
Preis einzukalkulieren.
Der Nachweis über die ordnungsgemäße Entsorgung kann verlangt werden.
Sollten Container bauseits bereitgestellt werden, erfolgt eine Umlage der Kosten, deren
Höhe oder Anteil zuvor mit dem Auftragnehmer vereinbart wird.

Toleranzen und Qualitäten

Für die Qualitätsbeurteilung der abzunehmenden Leistung gelten DIN 18202 und DIN
18203, Standardanforderungen, bis auf Boden- und Wandbeläge: Hier gelten für
enhEbenheitstoleranzen DIN 18202, Tabelle 3, Zeile 4 und Zeile 7 (erhöhte Anforderungen).
Siehe hierzu ergänzend das ZDB-Merkblatt "Toleranzen im Hochbau" des Baugewerbeverband
Niedersachsen.
Sichtbar bleibende Putze und Spachtelungen von Massiv- und Trockenbauwänden sind
grundsätzlich in Qualität Q2 nach Merkblatt 2: Verspachtelung von Gipsplatten - Oberflächengüten
auszuführen.

Schutz der Leistungen

Grundsätzlich ist während der Bauzeit vom AN der ausreichende Schutz - erforderlichenfalls
auch über die VOB- Grundleistung "Schutz der Leistung" hinausgehend - aller erbrachten
Leistungen einschließlich Unterhalt und termingerechter Entsorgung der Schutzleistungen
sowie der Reinigung der zu übergebenden Leistung zu gewährleisten.

Erscheinungsbild

Das Erscheinungsbild der Baustelle hat permanent vorbildlichen Charakters zu sein.
Dazu gehören u.a. die laufende Instandhaltung und Reinigung der Baustelle, der Gerüste,
jedweder Baustelleneinrichtungsflächen, Lagerflächen, Wege etc.
Die Baustelle hat stets aufgeräumt und sauber zu sein!

Hinweis

Bei den Demontagen ist das gesamte ausgebaute Material
aus dem Gebäude zu schaffen und abzufahren.
Sämtliche Räume, Flure, Treppenhäuser usw . sind sauber
zu verlassen.
Geringe Massenänderungen berechtigen nicht zu
Preisänderungen in den entsprechenden Positionen.
Das zu demontierende Material geht, w enn nicht anders
bezeichnet, i n das Eigentum des Auftragnehmers über.
Der Schrottwert ist bei der Kalkulation der
entsprechenden Positionen
zu berücksichtigen.
Nicht mehr verwertbare Bestandteile sind
ordnungsgemäß zu entsorgen.
Bei der Entsorgung der demontierten Materialien sind
die gültigen Technischen Regeln, Verordnungen, Gesetze
und Unfallverhütungs -V orschriften zu beachten.

Außer anderen einschlägigen Normen, Verordnungen, Erlässen, Bestimmungen und Richtlinien von örtlichen und überörtlichen Behörden, sowie ihnen gleichzusetzender Stellen,
sind insbesondere zu beachten und einzuhalten.

DIN 18012 | 2018-04  Anschlusseinrichtungen für Gebäude - Allgemeine Planungsgrundlagen
DIN EN 12831  Heizungsanlagen in Gebäuden
DIN 4747:2022-08  Fernwärmeanlagen - Sicherheitstechnische Ausrüstung von Unterstationen, Hausstationen und Hausanlagen zum Anschluss an Heizwasser-Fernwärmenetze
VDI 2035  Vermeidung von Schäden in Warmwasser- Heizungsanlagen
DIN EN 12056  Schwerkraftentwässerung innerhalb von Gebäuden
100DIN 1986-100  Entwässerungsanlagen für Gebäude und Grundstücke
DIN 1988  Technische Regeln für Trinkwasser  Installation
DIN 4102  Brandverhalten von Baustoffen und Bauteile
DIN 4109  Schallschutz im Hochbau
DIN 4747:2022-08  Fernwärmeanlagen - Sicherheitstechnische Ausrüstung von Unterstationen, Hausstationen und Hausanlagen zum Anschluss an Heizwasser-Fernwärmenetze
DIN 18534  Abdichtung von Innenräumen

VOB Vergabe- und Vertragsordnung für Bauleistungen - Teil C: Allgemeine Technische Vertragsbedingungen für Bauleistungen (ATV)

DIN 18299 I 2019-09  Allgemeine Regelungen für Bauarbeiten jeder Art
DIN 18300 I 2019-09  Erdarbeiten
DIN 18306 I 2016-09  Entwässerungs-Kanalarbeiten
DIN 18381 I 2012-09  Gas-, Wasser- und Entwässerungsanlagen innerhalb von Gebäuden
DIN 18382 | 2019-09  Elektro-, Sicherheits- und Informationstechnische Anlagen
DIN 18421 I 2016-09  Dämm- und Brandschutzarbeiten an technischen Anlagen

GEG  Gebäudeenergiegesetz
DVGW-Richtlinien
- TRGI  Technische Regeln für Gasinstallation
- TRWI  Technische Richtlinie Wasserinstallation
- VDE  Vorschriften Technische Anschlussbedingungen der Versorgungsunternehmen
TAB-HW  Technische Anschlussbedingungen für Heizwasser
AVBWasserV  Allgemeine Bedingungen für die Versorgung mit Wasser
NDAV  Niederdruckanschlussverordnung

Bei der Verarbeitung von jedweder Art Materialien sind die Herstellerabgaben zu Beachten und einzuhalten.

*Hinweis: TGA*
TGA

Der Auftragnehmer hat eine betriebsfertige und wartungsfreundliche Anlage zu erstellen.
Der Unternehmer garantiert für die einwandfreie Funktion der Anlagen, die zweckmäßige
und wirtschaftliche Gestaltung, sowie für die Erreichung der festgelegten Werte.
Vor Inbetriebnahme der Heizungsanlage, befüllen, spülen und entlüften nach VDI 2035

Der Anbieter hat vor Angebotsabgabe die Mengen,
Massen u. Stückzahlen selbstverantwortlich zu
ermitteln.
Es sind sämtliche Leistungen zu erfassen, die zur
Erzielung der Funktionalität des Gesamtbauwerkes
erforderlich sind.

Die Leistung beinhaltet u.a.:
· Den Probebetrieb und die Einweisung des Nutzers.
· Ebenso sind alle Kosten für Anträge und Abnahmen
enthalten. Die Antragstellung hat rechtzeitig ohne
besondere Aufforderung unter Gestellung der erforderl.
Unterlagen seitens des Auftragnehmers zu erfolgen.
· Veranlassung von Abnahmen einschl. evtl. notwendiger
TÜV-Abnahmen
· Führen von Verhandlungen mit Behörden und
Versorgungs- unternehmen
· Einholen von Genehmigungen etc. und Übergabe der
erforderlichen Prüfatteste einschl. Übernahme der
hierbei evtl. anfallenden Kosten
· Der Auftragnehmer hat Teilabschnitte der Anlage nach
aktueller DIN Norm auf Dichtigkeit
zu prüfen, wenn dieses für den Ablauf der Bauarbeiten
erforderlich ist.
· Die notwendigen Maßnahmen zur Geräuschdämmung
· Stemmen von Wanddurchbrüche und Schlitze sowie
das Bohren von Durchführungen von Anschlüsse.
· Einsetzen sämtlicher Konsolen, Halterungen usw.,
einschl. aller notwendigen Befestigungsmaterialien
(Dübel, Gewindestangen etc.)
· Anschluss an die vorh. Heizungsrohrleitungen des Vorund
Rücklaufs, einschl. Flansch, Schrauben und
Dichtungen, Schweiß- und Dichtungsmaterial
· Abdeckung von Anlagenteilen während der Bauzeit
zum Schutz vor Beschädigung und Verschmutzung.
· Freispülen der Anlage von Fremdstoffen,
· Probeweise Inbetriebnahme,
· Einregulierung und Inbetriebnahme
· Kontrolle und abschließende Reinigung aller Objekte,
Einläufe und Geruchverschlüsse vor Inbetriebnahme
der Installationsanlage.
· Anklemmen der im Lieferumfang enthaltenen
elektrischen Geräte und Aggregate einschl. Einführen
der Kabel
Ausblasen von Rohrleitungen, wenn Frostgefahr
besteht und eine restlose natürliche Entleerung nicht
gewährleistet ist.
· Verfugen der Einrichtungsgegenstände zur Wand bzw.
zum Fußboden mit dauerelastischem Material.
· Anschlussmaterial für die Verbindung der
Einrichtungsgegenstände mit den Rohrleitungen, wie
Verlängerungen, Gummi-H-Nippel etc.
· Prüfung, AASpülung und Inbetriebnahme der kompletten
Trinkwasseranlage nach TrinkwV, DIN 2000, AVB
WasserV und DIN 1988
Technische Ausführung, Einrichtungen, Geräte u.
Anlagenteile

Allgemein

Es dürfen nur die im Leistungsverzeichnis genannten Geräte
und Anlagenteile eingebaut werden.
Jede Abweichung hiervon ist - unter Angabe der LVPosition,
des Fabrikates u. der Produktbeschreibung - auf
einem schriftlichen Nebenangebot als
Alternativausführung anzubieten.
Die Ausführung bedarf der schriftlichen Genehmigung
durch den Auftraggeber.
Bei der Auswahl von anzubietenden Pumpen, Kompressoren,
Motoren, Geräten usw. ist grundsätzlich darauf zu achten, dass
nur geräuscharme Aggregate eingebaut werden dürfen.
Die Umwälzpumpen sollen im Bereich ihres günstigen
Wirkungsgrades laufen. Im Zweifelsfalle ist dies vom
Auftragnehmer kostenlos am ungünstigsten Stromkreis
nachzuweisen.

Abflussleitungen

Für die Verlegung von Abflussleitungen ist die DIN 1986
maßgebend.
Falls Abflussrohre vor der Wand verlegt werden, ist ein Abstand
von 4 cm vom Putz bzw. 6 cm vom rohen Mauerwerk
einzuhalten.
Die Verbindung verschiedener Rohrmaterialien hat mit
entsprechenden Übergangsstücken zu erfolgen.
Unter der Decke aufgehängte Abflussleitungen sind durch
Pendel-rohrschellen mit geräuschdämmender Einlage zu
befestigen. Bandeisenschlaufen sind nicht gestattet. Alle
Befestigungen wie Schellen, Pendel usw. sind nur in verzinkter
Ausführung zulässig.

Wasser-u. Gasleitungen

Die technischen Bestimmungen für den Bau und Betrieb von
Trinkwasserleitungen nach DIN 1988 sowie die DVGW sind bei
der Ausführung einzuhalten. Die Wassergeschwindigkeit in den
Rohrleitungen ist so zu wählen, dass Geräuschbelästigung
angrenzender Räume vermieden wird.

Im Kellergeschoss sowie innerhalb der
Hauptverteilungsleitungen dürfen nur Bögen verwendet werden.
Alle offenen Leitungen sind ständig gegen Verschmutzungen
und Verstopfungen zu sichern. Fertiggestellte, aber noch nicht
angeschlossene Innenleitungen sind mit Gewindestopfen,
Gewindekappen oder Blind-flanschen dicht zu verschließen.
Das Schließen eines Hahnes, Ventiles oder Schiebers genügt
nicht.

Wärmedämmung von Rohrleitungen u. Anlagenteile

Entsprechend den unterschiedlichen Betriebsbedingungen sind
die Isolierstärken bei den einzelnen Anlageteilen für die
Rohrleitungen zu berücksichtigen. Es ist die Energie-Einspar-
Verordnung EnEV(Wärmeverteilungsanlagen) zu
berücksichtigen.
Gemäß den vorgegebenen Isolierstärken ist bei der Montage
der Rohrleitungen ein genügend großer Abstand zu belassen.
Leitungen sind so zu verlegen, dass sie grundsätzlich einzeln
isoliert werden können, alle Abstände nach der fertigen
Isolierung untereinander gleich groß sind und die Unterkante
aller isolierten Rohrleitungen eine Höhe hat.
 DeWand- und Deckendurchführungen/ Brandschutz
Rohrdurchführungen durch Beton und Mauerwerk sind
grundsätzlich im Schutzrohr oder mit Dämmschalen in der
entsprechenden Qualität der Bauteile in F30 oder F90
auszuführen.

Das gilt auch für unter Putz verlegte Rohrleitungen im Bereich
der Deckendurchbrüche.
Der umlaufende Spalt zwischen Medienrohr und Schutzrohr mit
Mineralwolle durchgängig auszustopfen.
Bei F90-Wänden und -Decken sind als Ummantelung für die
Rohrleitungen im Bereich der Durchführung mineralische
Erzeugnisse mit einer Schmelztemperatur >1.000 °C und
speziell zugelassene Systeme zu
verwenden.
Die entsprechende Eignung der eingesetzten Abschottung ist
nachzuweisen.
Die zu verwendenden Anlagenteile, Materialien u. Fabrikate
sind nachfolgend in der Funktionalausschreibung beschrieben.
Die Beschreibungen enthalten die wesentlichen Merkmale und
Forderungen.

Heizungstechnik (TGA-Heizung)

Das Gebäude wird an die Fernwärme der Uniper Wärme GmbH
durch eine von der Uniper Wärme GmbH bauseits
gelieferte Kompaktstation angeschlossen.
Die Übergabestation ist für eine Systemtemperatur an der Wohnungsstation von 55/45° C ausgelegt.
Die sicherheitstechnische Ausrüstung nach DIN 4751 und
eine geregelte Umwälzpumpe sind in der Übergabestation
enthalten.
Vom Auftragnehmer ist die Kompaktstation in Abstimmung mit
der Uniper Wärme GmbH über Verschraubungen absperrbar
anzuschließen.
Im Rücklauf ist ein SpiroTrap Schlammabscheider einzubauen.

Rohrleitungen, Armaturen, Wärmedämmung u. Zubehör
Rohrleitungen aus nichtrostendem Stahl (Geberit, Mapress, Viega Temponox) für Heizungsleitungen, Werkstoff-Nr. 1.4301 nach DIN 17 455, Verbindung mit Pressfittingen, mit SC Contur und DVGW-zertifizierter Prüfsicherheit bei unverpressten Fittings, EPDM-Dichtelement,
unlösbar, Rohr und Fitting im Systemverbund inkl. Systemzulassung, bis einschl. DN 50 einschließlich Form- und Verbindungsstücke liefern und verlegen.

Wärmedämmung Strang und Kellerleitung 100% (Rockwool, RS 800)
Rohrschalen aus Mineralfaser (Lamellenmatten, einseitig mit Alufolie versehen, Rockwool-RS800), nicht brennbar nach DIN 4102, Rechenwert der Dämmschicht bezogen auf eine Wärmeleitzahl mind. 0,035 W/m K gemäß VDI 2055, liefern und in den vorgeschriebenen Stärken diffusionsdicht verlegen. Bögen, Versprünge, T-Stücke und sonstige Formstücke sind mit sauberem Abschluss auszuführen, die Kosten hierfür sind im Einheitspreis zu berücksichtigen. Im sichtbaren Bereich mit PVC-Oberflächenschutz.

Wärmedämmung Etage (Armacell, Tubolit DHS Quadra)
exzentrische Dämmung 25 mm für Heizungsrohrleitungen im Fußbodenaufbau gegen erdreichberührte, außenluftberührte und unbeheizte Bauteile sowie 9 mm Dämmung zwischen beheizten RRn äumen eines und verschiedener Nutzer.
Wärmedämmung an Rohrleitungen mit Schaumstoff aus Polyethylen-Schaumstoff mit zergeschlossenzelliger Materialstruktur und einer strapazierbaren Folienummantelung.
Farbe der Folie: Blau
Fabrikat: Tubolit DHS Quadra
Wärmeleitfähigkeit bei 40°C Mitteltemperatur: ë 40 °C = 0,040 W/(mK)
Baustoffklasse: normalentflammbar, DIN 4102-B2
Allgemeine bauaufsichtliche Zulassung: Z-23.14-1739
Anwendungsbereich
max. Mediumtemperatur: bis +102 °C
min. Mediumtemperatur:  wie bei Heizung- und Sanitäranlagen

### Bereich 01 Wärmepumpenanlage (CHA-Kaskade)

#### Abschnitt 01.01 Lieferung Wärmepumpenkaskade

**01.01.0010 CHA-16/20 Monoblock Wärmepumpe**
CHA-Monoblock 16/20, 400 V (2x)
Lieferung von zwei Wärmepumpen WOLF CHA-16/20 Monoblock, 400 V.
Die Wärmepumpe ist ein außenaufgestelltes Monoblockgerät mit Invertertechnologie, Kältemittel R290, Vorlauftemperaturen bis 70°C, optimiert für den Einsatz mit Wohnungsstationen CAT-2 Convert.
Durch die Nutzung des natürlichen Kältemittels Propan (R290) ist ein besonders effizienter und zukunftssicherer Betrieb nach GEG gewährleistet.
Die Geräte erfüllen folgende Anforderungen:
- Heizleistung bis 16/20 kW
- Modulierender Betrieb
- Geräuschoptimiertes Gehäuse
- Ausgelegt auf niedrige Rücklauftemperaturen
- Kompatibel mit BM-2 und KM-2 V2 Regelungssystemen
- Vorbereitet für hydraulische Einbindung in Puffer SPU-2 Plus

Gleichwertig oder höherwertig liefern und montieren
Menge: 2,000 St

**01.01.0020 Inneneinheit CHA-16/20**
Inneneinheiten
Lieferung der Inneneinheiten zur Wärmepumpe CHA-16/20, bestehend aus:
- Hocheffizienzpumpe
- 3-Wege-Umschaltventil
- Plattenwärmetauscher
- Sicherheitsgruppe
- integrierter Regelungseinheit
- Schnittstellen KM Bus, eBUS
Die Inneneinheit ermöglicht die hydraulische und regelungstechnische Einbindung der Kaskade in das Pufferspeicher- und Wohnungsstationssystem.

Gleichwertig oder höherwertig liefern und montieren
Menge: 2,000 St

**01.01.0030 Elektrisches Zusatzheizelement 9 kW**
E-Heizelement 9 kW (integriert)
Elektrischer Zusatzheizstab 9 kW zur Abdeckung von Lastspitzen und Betrieb bei tiefen Außentemperaturen. Kompatibel mit CHA-16/20 Inneneinheit.
Werksseitig integriert.
Gleichwertig oder höherwertig liefern und montieren
Menge: 2,000 St

#### Abschnitt 01.02 Zubehör für Außeneinheiten (CHA-Kaskade)

**01.02.0010 Bodenkonsole für CHA-16/20**
Bodenkonsole CHA-16/20
Lieferung der originalen Bodenkonsolen zur Montage der Wärmepumpe CHA-16/20.
Korrosionsbeständig, höhenverstellbar, mit Schwingungsdämpfern.
Gleichwertig oder höherwertig liefern und montieren
Menge: 2,000 St

**01.02.0020 Verkleidung Bodenkonsole**
Verkleidung Bodenkonsole
Lieferung der dekorativen und witterungsgeschützten Verkleidung zur Bodenkonsole.
Sichert eine optisch saubere Installation der CHA-Wärmepumpen und schützt die Leitungsführung.
Gleichwertig oder höherwertig liefern und montieren
Menge: 2,000 St

**01.02.0030 Fertigfundament CHA-16/20 (Alternativposition)**
Fertigfundament (Alternativposition)
Fertigfundament für die Aufstellung von Außeneinheiten CHA-16/20.
Frostsicher, mit integrierter Kabelführung.
Position gilt als Alternativposition, nur bei bauseitigem Verzicht auf bauseitigen Betonblock.
Gleichwertig oder höherwertig liefern und montieren
Menge: 2,000 St

**01.02.0040 Kellereinführung DN200/40**
Kellereinführung DN200/40 (10 m)
Kellereinführung DN200/40 (Länge 10 m), vollständig kompatibel mit den Vor- und Rücklaufleitungen der Wärmepumpenkaskade.
Gleichwertig oder höherwertig liefern und montieren
Menge: 1,000 St

#### Abschnitt 01.03 Elektro / Regelung Wärmepumpe

**01.03.0010 Energiezähler 3-phasig mit S0-Schnittstelle**
Energiezähler 3-phasig S0
Lieferung eines 3-phasigen Energiezählers mit S0-Ausgang zur Einbindung in das Regelungssystem BM-2 / KM-2.
Notwendig zur Verbrauchserfassung der WP-Anlage.
Gleichwertig oder höherwertig liefern und montieren
Menge: 1,000 St

**01.03.0020 Elektro-Unterverteilung Wärmepumpe (Alternativposition)**
Elektro-Unterverteilung WP (Alternativposition)
Lieferung einer Elektro-Unterverteilung zur Anbindung der Wärmepumpen, Inneneinheit, Pumpen und Regelung.
Inkl. FI-Schutzschalter, LS-Schalter, Klemmleisten.
Erforderlich für die Kaskadeninstallation.

Gleichwertig oder höherwertig liefern und montieren
Menge: 1,000 St

#### Abschnitt 01.04 Montage & Inbetriebnahme

**01.04.0010 Hydraulischer Anschluss WP-Kaskade**
Hydraulischer Anschluss
Ausführung des kompletten hydraulischen Anschlusses der beiden Außeneinheiten CHA-16/20 an die Kellereinführung DN200/40 und weiter zum Pufferspeicher SPU-2 Plus 800.
Beinhaltet:
- Vor-/Rücklaufleitungen
- Schmutzfänger
- Pumpengruppe
- Differenzdruckregler
- Sicherheitsarmaturen

Gleichwertig oder höherwertig liefern und montieren
Menge: 1,000 St

**01.04.0020 Aufstellung Außeneinheiten CHA-16/20**
Aufstellung Außeneinheiten
Aufstellung der beiden Wärmepumpen auf Boden und Konsole übereinander / Fundament, Nivellierung, Befestigung, Kondensatführung, Inbetriebnahmevorbereitung.
Gleichwertig oder höherwertig liefern und montieren
Menge: 2,000 St

**01.04.0030 Inbetriebnahme Wärmepumpenkaskade**
Inbetriebnahme WP-Kaskade
Inbetriebnahme nach WOLF-Vorgaben:
- Funktionsprüfung
- Druckprobe
- Kältemittelkreislaufprüfung
- Reglerkonfiguration für 2-WP-Kaskade
- Übergabeprotokoll
Menge: 1,000 St

### Bereich 02 Pufferspeicher & Hydraulik

#### Abschnitt 02.01 Pufferspeicheranlage (SPU-2 Plus 800)

**02.01.0010 Lieferung Pufferspeicher SPU-2 Plus 800**
Lieferung
Lieferung eines WOLF SPU-2 Plus 800 Pufferspeichers (erforderliches Puffervolumen: 661 l - nächstgrößerer Speicher 800 l).
Das Speichermodell SPU-2 Plus ist für den kombinierten Heiz- und Warmwasserbetrieb im 2-Leiter-System ausgelegt und optimal auf WOLF CHA-Wärmepumpen und CAT-2 Convert Wohnungsstationen abgestimmt.

Technische Merkmale laut Herstellerunterlagen:
- Speichervolumen: 795–800 l
- geeignet für WP-Systeme mit niedrigen Rücklauftemperaturen
- mehrstufige Wärmetauscher-Anbindung
- Anschlussmöglichkeit für Fühler, Pumpengruppen und Messstellen
- optimiert für Warmwasser-Durchladebetrieb der CAT-2 Convert Wohnungsstationen (bis zu 63 kW pro WE)
- Konform mit GEG-Vorgaben für WP-getriebene Systeme

Gleichwertig oder höherwertig liefern und montieren
Menge: 1,000 St

**02.01.0020 Zubehör Pufferspeicher SPU-2 Plus**
Zubehör (Fühler, Absperrarmaturen)
Lieferung des Zubehörpakets für SPU-2 Plus 800 bestehend aus:
- Temperaturfühlern für Ladekreis
- Absperrarmaturen
- Entlüfter
- Anschlussset für Vor-/Rücklauf WP
- Halterungen und Kleinteile
Notwendig zur vollständigen Installation des Speichers im 2-Leiter-System (WP - Puffer - CAT-2 Convert).

Gleichwertig oder höherwertig liefern und montieren
Menge: 1,000 St

**02.01.0030 Aufstellung und Anschluss Pufferspeicher**
Aufstellung & Anschluss
Fachgerechte Aufstellung des SPU-2 Plus 800 l inklusive:
- Transport bis Aufstellort
- Aufrichten / Positionieren
- Wärmedämmung montieren
- Anschluss Vor- und Rücklaufleitungen Primärkreis WP
- Anschluss Sekundärleitungen für CAT-2 Wohnungsstationen
- Integration von Messstellen, Fühlern, Abschaltungen
Gleichwertig oder höherwertig liefern und montieren
Menge: 1,000 St

#### Abschnitt 02.02 Hydraulik - Leitungen, Armaturen, Komponenten

**02.02.0010 Primärleitungen Wärmepumpe - Pufferspeicher**
*** Pauschalposition
Primärleitungen WP - Puffer
Lieferung und Montage der Primärleitungen zwischen Wärmepumpenkaskade CHA-16/20 und Pufferspeicher SPU-2 Plus 800.
Beinhaltet:
- Vor-/Rücklaufleitungen (dimensioniert auf 3,7 m³/h)
- Dämmschalen gemäß GEG
- Rohrbefestigungen
- Absperrarmaturen
- Strömungsrichtung-Kennzeichnungen
Leitungssystem kompatibel mit Kellereinführung DN200/40 (Pos. 02.02.0040).

Gleichwertig oder höherwertig liefern und montieren
Menge: 1,000 PSCH

**02.02.0020 Sicherheitsarmaturen / Entlüfter / Absperrset**
*** Pauschalposition
Sicherheitsventile, Entlüfter, Absperrset
Lieferung und Einbau aller notwendigen Komponenten im Primärkreis:
- Schmutzfänger laut CAT-2 Dokumentation (Primärkreis benötigt zwingend Schmutzfänger zur Vermeidung von Plattenwärmetauscher-Beschädigungen)
- Sicherheitsventile
- automatische Entlüfter
- Ausdehnungsgefäß
- Absperrventile
- Rückflussverhinderer
Diese Komponenten sind zwingender Bestandteil der WP-Hydraulik.

Gleichwertig oder höherwertig liefern und montieren
Menge: 1,000 PSCH

#### Abschnitt 02.03 Regelungs- und Strömungskomponenten

**02.03.0010 3-Wege-Umschaltventil WP/Puffer**
3-Wege-Umschaltventil
Lieferung und Installation eines 3-Wege-Umschaltventils zur Verteilung des Wärmestroms zwischen Heizmodus und Warmwasserdurchladung (Durchladebetrieb der CAT-2 Convert).
Gleichwertig oder höherwertig liefern und montieren
Menge: 1,000 St

**02.03.0020 Differenzdruckregler Heizkreis**
Differenzdruckregler
Einbau eines Differenzdruckreglers zur Stabilisierung der hydraulischen Verhältnisse im Heizkreis und zur Absicherung der CAT-2 Wohnungsstationen.
Der Differenzdruckregler ist ein integraler Bestandteil der CAT-2 Convert Anlage.

Gleichwertig oder höherwertig liefern und montieren
Menge: 1,000 St

### Bereich 03 Leitungsbau / Installationspaket

#### Abschnitt 03.01 Rohrleitungsinstallation (Primär & Sekundär)

**03.01.0010 Rohrinstallationen Primärkreis WP–Puffer–Stationen**
*** Pauschalposition
Rohrinstallationen Primärkreis WP–Puffer–Stationen
Lieferung und Montage der kompletten Rohrleitungen im Primärkreis (WP-Kaskade - Pufferspeicher SPU-2 Plus 800 - Verteilleitung CAT-2 Convert).
Volumenströme:
- WP-Primärkreis: 3.478 l/h
- Sekundärkreis Puffer/Stationen: 3.644 l/h
Umfang der Leistung:
- Lieferung und Installation der Vor-/Rücklaufleitungen
- Dimensionierung nach WP-Spreizung und Plattenwärmetauscher der CAT-2 (bis 18 l/min bei 63 kW)
- Halterungen, Befestigungen, Brandschutz gemäß MLAR
- Einbindung Kellereinführung DN200/40
- Übergangspunkte mit Absperrarmaturen
- Übergabepunkte Pufferspeicher / Heizkreisverteiler
- Durchführung Wand-/Deckendurchbrüche
- Dichtheitsprüfung

Gleichwertig oder höherwertig liefern und montieren
Menge: 1,000 PSCH

**03.01.0020 Rohrinstallationen Sekundärkreis (Heizkreis CAT-2)**
Rohrinstallationen Sekundärkreis
Montage der Sekundärleitungen zu den zwölf CAT-2 Convert Wohnungsstationen.
Umfasst:
- Heizkreisvorlauf/-rücklauf (G¾" IG )
- Warmwasserleitungen (12 l/min Durchfluss)
- Kaltwasserzuleitung bis zur CAT-2-Station
- Schmutzfänger im Rücklauf
- Armaturen, Absperrventile, Übergänge
- Entlüftung, Spülen, Druckprobe
Rohrführung gemäß Hersteller-Vorgaben, vertikale Montage der CAT-2 zwingend einzuhalten (IPX4D-Schutz).

Gleichwertig oder höherwertig liefern und montieren
Menge: 12,000 St

**03.01.0030 Rohrmontage Zubehör / Armaturen**
*** Pauschalposition
Rohrmontage Zubehör / Armaturen
Lieferung und Installation aller für die Hydraulik notwendigen Armaturen:
- Strangregulierventile
- Absperrventile
- Rückschlagventile
- Entleerungen / Entlüfter
- Differenzdruckregler
- Sicherheitseinrichtungen
Gleichwertig oder höherwertig liefern und montieren
Menge: 1,000 PSCH

#### Abschnitt 03.02 Steuer- & Kommunikationsleitungen

**03.02.0010 Verlegung Steuerleitungen WP–BM-2–KM-2**
*** Pauschalposition
Verlegung Steuerleitungen WP–BM-2–KM-2
Lieferung und Installation der Steuerleitungen für die WP-Kaskade, inkl.:
- eBUS-Verbindung zur Inneneinheit
- Verbindung zur BM-2 Bedieneinheit
- Verbindung zum KM-2 V2 Kaskadenmodul
- S0-Leitung zum Energiezähler (Pos. 02.03.0010)
- Leitungsführung in Kabelkanälen / Schutzrohren
- Kennzeichnung aller Leitungen
Gleichwertig oder höherwertig liefern und montieren
Menge: 1,000 PSCH

**03.02.0020 Datenleitung Link Home Modul**
Datenleitung Link Home Modul
Installation der Datenleitung für das WOLF Link Home Internetmodul (LAN oder WLAN):
RJ45-Schnittstelle 10/100 Mbit, WLAN b/g/n 2,4 GHz.
Leistung umfasst:
- Verlegen der Netzwerkleitung
- Einbindung in Gebäudenetzwerk
- Funktionstest
- Parametrierung für Remote-Control des Fachbetriebs (Smartset Portal)

Gleichwertig oder höherwertig liefern und montieren
Menge: 1,000 St

#### Abschnitt 03.03 Dämmarbeiten (GEG-konform)

**03.03.0010 Rohrdämmung Primär- & Sekundärleitungen**
*** Pauschalposition
Rohrdämmung Primär- & Sekundärleitungen
Dämmung aller installierten Vor-/Rücklaufleitungen im WP-Primärkreis, Pufferspeicheranschluss und CAT-2 Heizkreis gemäß GEG-Dämmstärke.

Inhalt:
- Montage von Dämmschalen
- dampfdichte Ausführung Warmwasserleitungen
- brandschutzgerechte Ausführung
- Dämmung DN200/40 Kellereinführung

Gleichwertig oder höherwertig liefern und montieren
Menge: 1,000 PSCH

### Bereich 04 Wohnungsstationen CAT-2 Convert

#### Abschnitt 04.01 Lieferung CAT-2 Convert Stationen

**04.01.0010 Lieferung Wohnungsstation CAT-2 Convert 63 kW**
Lieferung Wohnungsstation CAT-2 Convert 63 kW
Lieferung von 12 Stück WOLF CAT-2 Convert Wohnungsstationen in der Ausführung 63 kW, speziell entwickelt für den Austausch bestehender Gas-Etagenheizungen.
Die Station ist optimiert für den Betrieb mit Wärmepumpen und erfüllt alle Anforderungen des Projekts:

Technische Eckdaten gemäß Dokumentation:
- Leistung Warmwasserbereitung: 63 kW
- Plattenwärmetauscher Edelstahl 1.4404
- Primärvolumenstrom: 18,0 l/min
- Warmwasser-Durchfluss: 12–25,9 l/min je nach Auslegung
- WW 10/45°C oder 10/50°C
- Heizkreisleistung: 10–15 kW
- Max. Druckstufe Heizung / Trinkwasser: PN 6
- Schutzklasse: IPX4D (zulässig im Badezimmerbereich)
- Passend für Montage in stillgelegten Kaminen
- Sekundärseitige Kugelhähne im Lieferumfang
- Schmutzfänger im Heizungsrücklauf serienmäßig integriert
- Differenzdruckregler integriert
- Sommerbypass inklusive
- Plug&Seal-Anschlusssystem
- Touchdisplay für Parametrierung
- Voreingestellte Parameter ab Werk
Gleichwertig oder höherwertig liefern und montieren
Menge: 12,000 St

**04.01.0020 Zubehör Kugelhähne Primäranschluss CAT-2**
Zubehör Kugelhähne Primäranschluss CAT-2
Lieferung der zusätzlichen Primärkugelhähne (VL/RL) für die Montage der CAT-2 Convert Wohnungsstationen.
Kompatibel mit den Primäranschlüssen.
Zum Lieferumfang gehören:
- 2x Primärkugelhähne pro Station
- Dichtungen
- Befestigungsmaterial
- Übergänge gemäß G¾" IG

Gleichwertig oder höherwertig liefern und montieren
Menge: 12,000 St

**04.01.0030 Optional: E-Modul (nicht verwendet)**
*** Bedarfsposition ohne GB
Optional: E-Modul (nicht verwendet)
Das E-Modul (elektrischer Durchlauferhitzer 13,5 kW) wird im Projekt nicht eingesetzt, da die verwendete Wärmepumpenanlage CHA-16/20 die geforderten Warmwasserdurchflüsse liefert.
Diese Position gilt als Informationsposition, nicht zur Ausführung.

Gleichwertig oder höherwertig liefern und montieren
Menge: 1,000 St

#### Abschnitt 04.02 Montage & Installation

**04.02.0010 Wandmontage CAT-2 Convert**
Wandmontage
Montage aller 12 CAT-2 Convert Wohnungsstationen.
Umfasst:
- Befestigung mit beigelegtem Montagematerial
- Ausrichten und Fixieren
- Montage der Designabdeckung
- Freihaltung des Bedienfelds (Touchdisplay)
- Prüfung auf ausreichende Belüftung / Zugang
Die Stationen werden dort montiert, wo die alten Gasthermen demontiert wurden (bestandskonformer Einbau)

Gleichwertig oder höherwertig liefern und montieren
Menge: 12,000 St

**04.02.0020 Hydraulischer Anschluss Heizkreis / Warmwasser / Kaltwasser**
Hydraulischer Anschluss Heizkreis / Warmwasser / Kaltwasser
Umfasst den kompletten Anschluss aller hydraulischen Leitungen:
Heizkreis (sekundär):
- VL/RL G¾"
- Schmutzfänger im Rücklauf
- Regulierventil Heizkreis
- Differenzdruckregler
Warmwasser:
- WW G¾"
- Regulierventil
- Durchflusssensor Warmwasser
Kaltwasser:
- KW-Eintritt G¾"
- Trinkwassersieb
- Sicherheitsarmaturen

Gleichwertig oder höherwertig liefern und montieren
Menge: 12,000 St

**04.02.0030 Spülen, Befüllen, Entlüften aller CAT-2 Stationen**
Spülen / Befüllen / Entlüften
Umfasst:
- Spülen der Heizkreise bis zur CAT-2
- Spülen der Trinkwasserleitung
- Erstbefüllung der Heizkreise
- Entlüften Primär und Sekundär
- Funktionsprüfung der Schmutzfänger
- Kontrolle der Differenzdruckregler
Schmutzfänger und Strömungsregler müssen vor Inbetriebnahme gründlich gespült werden.

Gleichwertig oder höherwertig liefern und montieren
Menge: 12,000 St

#### Abschnitt 04.03 Regelung & Kommunikation

**04.03.0010 Parametrierung & Touchdisplay-Einstellung**
Parametrierung & Touchdisplay-Einstellung
Einstellungen am integrierten Touchdisplay:
- Warmwasser Wochenzeitprogramm
- Heizkurve für sekundären Heizkreis
- Kalibrierung des Durchflussmengenreglers
- Einstellung der Temperaturfühler (WW/Heizung)
- Funktionsprüfung Sommerbypass
- Synchronisation mit WP-System (65°C Netztemperatur)

Gleichwertig oder höherwertig liefern und montieren
Menge: 12,000 St

**04.03.0020 MSR-Einbindung (WP-Puffer-Stationen)**
*** Pauschalposition
MSR-Einbindung (WP-Puffer-Stationen)
Integration aller 12 Wohnungsstationen in das zentrale Regelungssystem bestehend aus:
- WOLF BM-2
- WOLF KM-2 V2
- WP-Inneneinheit (eBUS, S0, Sensorik)
- Netztemperatursteuerung
- Sammler-Sollwerte (WP017, WP031)

Gleichwertig oder höherwertig liefern und montieren
Menge: 1,000 PSCH

#### Abschnitt 04.04 Hydraulischer Abgleich

**04.04.0010 Hydraulischer Abgleich je CAT-2 Station**
Durchführung des hydraulischen Abgleichs:
- Einstellung des Differenzdruckreglers
- Einstellung des Heizkreis-Regulierventils
- Überprüfung der Volumenströme gemäß 18 l/min Primärleistung für 63-kW-Version
- Kontrolle der WW-Durchflussmenge (12 l/min lt. Schnellauslegung)
- Dokumentation der Soll-/Ist-Werte
Gleichwertig oder höherwertig liefern und montieren
Menge: 12,000 St

#### Abschnitt 04.05 Inbetriebnahme CAT-2 Gesamtanlage

**04.05.0010 Inbetriebnahme aller 12 CAT-2 Stationen**
Inbetriebnahme aller 12 CAT-2 Stationen
Gesamtablauf beinhaltet:
- Erstprüfung aller Sensoren (WW, RL, VL)
- Aktivierung Sommerbypass
- Kontrolle des integrierten Schmutzfängers
- Prüfung des Trinkwasser-Durchflussmengenreglers
- Funktionstest Warmwasser 50°C (Zapfprofil „3 Personen Dusche & Bad“)
- Überprüfung der Heizkreisregelung
- Übergabedokumentation

Gleichwertig oder höherwertig liefern und montieren
Menge: 12,000 St

### Bereich 05 Elektrotechnische Arbeiten

#### Abschnitt 05.01 Elektroinstallation Wärmepumpenanlage

**05.01.0010 Elektroanschluss CHA-16/20 Außeneinheiten**
Elektroanschluss CHA-16/20 Außeneinheiten
Elektrotechnischer Anschluss beider Wärmepumpen WOLF CHA-16/20 Monoblock 400 V.
Die Außeneinheiten benötigen eine 400-V-Drehstromversorgung.
Umfang:
- Zuleitung 5×6 mm² (oder nach Herstellerangabe)
- FI-/LS-Schutz gemäß VDE (Feuchtraumbereich)
- Anschluss an Unterverteilung WP
- Potentialausgleich
- Funktionsprüfung der Leistungsaufnahme

Gleichwertig oder höherwertig liefern und montieren
Menge: 2,000 St

**05.01.0020 Elektroanschluss Inneneinheit CHA-16/20**
Elektroanschluss Inneneinheit CHA-16/20
Anschluss der beiden Inneneinheiten der CHA-16/20, bestehend aus:
- Hocheffizienz-Umwälzpumpe
- 3-Wege-Umschaltventil
- Regler
- Sensorik
- E-Heizstab (9 kW integriert)
- Kommunikation (eBUS, KM-2 Schnittstellen)
Gleichwertig oder höherwertig liefern und montieren
Menge: 2,000 St

**05.01.0030 Energiezähler 3-phasig S0 – Installation**
Energiezähler 3-phasig S0 – Installation
Montage und Anschluss des Energiezählers 3-phasig mit S0-Schnittstelle.
Leistungsumfang:
- Einbau in Unterverteilung
- Anschluss an KM-2 (S0-Signal)
- Parametrierung im Regler
- Funktionsprüfung Verbrauchsmessung

Gleichwertig oder höherwertig liefern und montieren
Menge: 1,000 St

**05.01.0040 Elektro-Unterverteilung WP (untergeordnet)**
Elektro-Unterverteilung WP (untergeordnet)
Lieferung und Installation einer Unterverteilung für die Wärmepumpenkaskade, einschließlich:
- FI-Schalter
- LS-Schalter
- Klemmen
- Erdungsschiene
- Beschriftung
- Verdrahtung
Gleichwertig oder höherwertig liefern und montieren
Menge: 1,000 St

#### Abschnitt 05.02 Elektroinstallation Wohnungsstationen CAT-2 Convert

**05.02.0010 Elektroanschluss CAT-2 Convert (jedes Gerät)**
Elektroanschluss CAT-2 Convert (jedes Gerät)
Elektrischer Anschluss aller 12 WOLF CAT-2 Convert Wohnungsstationen (Schutzart IPX4D, nur über FI-Schutzschalter zulässig).
Leistung umfasst:
- Anschluss der Station an 230 V Steckdose / Festanschluss
- Prüfung des Schutzleiters
- Anschluss Durchfluss- und Temperaturfühler
- Aktivierung der Station über internes Touchdisplay
- Prüfung der Reglerkommunikation (optional via Puffer/Regelkreis)

Gleichwertig oder höherwertig liefern und montieren
Menge: 12,000 St

**05.02.0020 Integration der Sensorik (WW, HK, Primär)**
Integration der Sensorik (WW, HK, Primär)
Anschluss der Temperatur- und Durchflusssensoren:
- TWW-Sensor
- HZ-Vorlauf-/Rücklaufsensor
- Durchflusssensor Trinkwasser
- Durchflusssensor Heizkreis
Gleichwertig oder höherwertig liefern und montieren
Menge: 12,000 St

#### Abschnitt 05.03 Kommunikationsleitungen & Steuerung

**05.03.0010 Verlegung Kommunikationsleitungen BM-2 / KM-2**
*** Pauschalposition
Verlegung Kommunikationsleitungen BM-2 / KM-2
Verlegung der Steuer- und Kommunikationsleitungen zwischen:
- BM-2 Bedienmodul
- KM-2 V2 Kaskadenmodul
- CHA Inneneinheit
- Pufferspeicher (Fühlerleitungen)
- Energiezähler (S0-Signal)
Gleichwertig oder höherwertig liefern und montieren
Menge: 1,000 PSCH

**05.03.0020 Anschluss Fühler Puffer / Heizkreis / WP**
*** Pauschalposition
Anschluss Fühler Puffer / Heizkreis / WP
Installation und Anschluss folgender Fühler:
– Pufferspeicher T-Sensoren (oben / unten)
– Heizkreisfühler
– Vorlauf- und Rücklauffühler WP
– Ansteuerung 3-Wege-Umschaltventil
– Sommerbypass-Signal
Gleichwertig oder höherwertig liefern und montieren
Menge: 1,000 PSCH

#### Abschnitt 05.04 Installation & Einbindung Link Home Modul

**05.04.0010 Lieferung Link Home Modul**
Lieferung Link Home Modul
Lieferung des originalen WOLF Link Home Internetmoduls.
Technische Schnittstellen:
- WLAN b/g/n
- 10/100 Mbit LAN
- Zugriff über Smartset Portal
- Remote-Service durch Fachbetrieb möglich

Gleichwertig oder höherwertig liefern und montieren
Menge: 1,000 St

**05.04.0020 Installation & Netzwerkanbindung Link Home**
Installation & Netzwerkanbindung Link Home
Installation inklusive:
- Montage des Moduls
- LAN-Anschluss oder WLAN-Konfiguration
- Registrierung im Smartset-Portal
- Kopplung mit BM-2 / KM-2
- Testbetrieb
Gleichwertig oder höherwertig liefern und montieren
Menge: 1,000 St

### Bereich 06 MSR (Mess-, Steuer-, Regeltechnik)

#### Abschnitt 06.01 Regelungsmodul BM-2

**06.01.0010 Lieferung Bedieneinheit BM-2**
Lieferung Bedieneinheit BM-2
Lieferung der zentralen Bedieneinheit WOLF BM-2.
Die BM-2 dient als Hauptbedienstelle für die Wärmepumpenkaskade, Pufferspeicher und Heizkreise und erfüllt folgende Funktionen:
- zentrale Bedienung der Heizungsanlage
- Anzeige aller WP-, Puffer- und CAT-2 Parameter
- Anbindung an Link Home Modul (LAN/WLAN)
- Parametrierung der Kaskadensteuerung
- Anzeigen von Störungen und Betriebswerten
- Wochenzeitschaltprogramme für Heizung
Gleichwertig oder höherwertig liefern und montieren
Menge: 1,000 St

**06.01.0020 Montage & Anschluss BM-2**
Montage & Anschluss BM-2
Montage der BM-2 Bedieneinheit:
- Wandmontage oder Schaltschrankmontage
- Anschluss an eBUS-Kommunikation
- Netzversorgung
- Konfiguration Grundparameter
- Verknüpfung mit KM-2 V2
- Synchronisation mit Link Home Modul
- Update Prüfung
BM-2 ist das zentrale Steuergerät der gesamten Anlage (WP-Kaskade, Puffer, CAT-2).
Gleichwertig oder höherwertig liefern und montieren
Menge: 1,000 St

#### Abschnitt 06.02 Kaskadenmodul KM-2 V2

**06.02.0010 Lieferung KM-2 V2**
Lieferung KM-2 V2
Lieferung des Kaskadenmoduls WOLF KM-2 V2.
Das KM-2 V2 Modul ist zwingend erforderlich für:
- Kaskadenbetrieb von 2 Wärmepumpen CHA-16/20
- Synchronisation der Verdichtermodulation
- Ansteuerung von Pufferfühlern
- Umschaltung WP - Puffer
- Datenaustausch mit BM-2
- Signalisierung WP017, WP031 laut HS01441-25
KM-2 V2 ist kompatibel mit BM-2 und Link Home Modul.

Gleichwertig oder höherwertig liefern und montieren
Menge: 1,000 St

**06.02.0020 Montage & Anschluss KM-2 V2**
Montage & Anschluss KM-2 V2
Montage und vollständige Integration des KM-2 V2:
- eBUS-Anschluss zur BM-2
- Kommunikation mit Inneneinheit CHA-16/20
- Integration der Kaskadenlogik
- Anschluss S0-Signal vom Energiezähler
- Anschluss Puffersensoren
- Parametrierung der Kaskadenkennlinien
Gleichwertig oder höherwertig liefern und montieren
Menge: 1,000 St

#### Abschnitt 06.03 Einbindung WP-, Puffer- und Stationsregelung

**06.03.0010 Regelungseinbindung WP / Puffer / Heizkreis**
*** Pauschalposition
Regelungseinbindung WP / Puffer / Heizkreis
Regelungstechnische Einbindung aller Systemkomponenten:
- Einbindung der beiden CHA-16/20 Wärmepumpen
- Zuweisung der Puffersensoren (oben/unten)
- Ansteuerung 3-Wege-Umschaltventil
- Regelung Vorlauftemperatur 65°C laut Schnellauslegung (65°C Netztemperatur)
- Zuschaltlogik Zusatzheizstab (9 kW)
- Steuerung Sommerbypass CAT-2
- Heizkurvenoptimierung für 12 WE Heizkörpernutzung
- Parametrierung WW-Durchladung für CAT-2 (63 kW je Station)

Gleichwertig oder höherwertig liefern und montieren
Menge: 1,000 PSCH

**06.03.0020 Kommunikation & Sensorik – vollständige Integration**
*** Pauschalposition
Kommunikation & Sensorik - vollständige Integration
Anschluss und Einbindung aller notwendigen Sensore:
- TWW-Sensor (CAT-2)
- Heizkreisfühler VL/RL
- Puffertemperatursensoren
- Durchflusssensor Primär (CHA)
- Durchflusssensor WW (CAT-2)
- Durchflussmengenregler
- Differenzdruckregler
- Sommerbypass-Steuerung
Beinhaltet Prüfung aller Rückmeldesignale und Konfiguration der Kommunikationsprotokolle.

Gleichwertig oder höherwertig liefern und montieren
Menge: 1,000 PSCH

#### Abschnitt 06.04 Inbetriebnahme & Funktionsprüfung MSR

**06.04.0010 Inbetriebnahme MSR-System**
*** Pauschalposition
Inbetriebnahme MSR-System
Umfasst die vollständige Inbetriebnahme der gesamten Mess-, Regel- und Steuertechnik:
- Erstparametrierung BM-2
- Initialisierung KM-2 V2
- Verknüpfung BM-2 - KM-2 - WP - CAT-2
- Prüfung aller BUS-Signale
- Test der Kaskadensteuerung
- Funktionsprüfung aller Fühler
- Prüfung Warmwasserbereitstellung (63 kW je CAT-2, 12 l/min Zapfleistung)
- Heizbetriebstest (65/40°C)
- Simulation Lastspitzen
- Protokollierung aller Parameter

Gleichwertig oder höherwertig liefern und montieren
Menge: 1,000 PSCH

**06.04.0020 Übergabe & Funktionsprotokolle**
*** Pauschalposition
Übergabe & Funktionsprotokolle
Erstellung von:
- Inbetriebnahmeprotokoll BM-2/KM-2
- WP-Kaskadenprotokoll
- Sensorbelegungspläne
- Funktionsnachweis Warmwasser / Heizung
- Übergabe an Betreiber

Gleichwertig oder höherwertig liefern und montieren
Menge: 1,000 PSCH

### Bereich 07 Dokumentation & Abnahme

#### Abschnitt 07.01 Dokumentation der gesamten Anlage

**07.01.0010 Erstellung aller technischen Dokumentationen**
*** Pauschalposition
Erstellung aller technischen Dokumentationen
Erstellung der vollständigen technischen Dokumentation für die gesamte Wärmepumpen- und Wohnungsstationsanlage, bestehend aus:
- Herstellerunterlagen für Wärmepumpen CHA-16/20 (Materialübersicht, technische Daten, elektrische Anforderungen)
- Produktunterlagen Wohnungsstation CAT-2 Convert inkl. Montageanleitung, Hydraulik, Sensorik, Sicherheit IPX4D, Primär-/Sekundäranschlüsse
- Datenblätter Pufferspeicher SPU-2 Plus 800
- Schnellauslegung Projekt-ID 6SCYS7SF (Durchflussmengen, Warmwasserleistung 63 kW, Netztemperatur 65°C, 12 l/min WW)
- Hydraulik- und Regelungsschema HS01441-25 (WP017, WP031, Fühlerbelegung)
- Sicherheitsunterlagen (FI-Schalter, Schutzart IPX4D für CAT-2)
- Prüf- und Messprotokolle
- Wartungshinweise für WP und CAT-2
Dokumentation wird in digitaler Form und optional analog übergeben.
Menge: 1,000 PSCH

**07.01.0020 Bestandsunterlagen aller Leitungswege**
*** Pauschalposition
Bestandsunterlagen aller Leitungswege
Erstellung vollständiger Bestandsunterlagen:
- Lage aller Primärleitungen (WP - Puffer)
- Sekundärleitungen (Puffer - CAT-2)
- Kalt- und Warmwasserleitungen
- Steuerleitungen BM-2 / KM-2
- Netzwerkkabel Link Home Modul
- Position aller Sensoren (WW, HK, Puffer)
- Armaturen und Absperrstellen
- Brandschutzdurchführungen
Diese Unterlagen sind gemäß der normgerechten Übergabe von Wärmepumpen- und Hausstationensystemen gefordert.
Menge: 1,000 PSCH

#### Abschnitt 07.02 Revisionsunterlagen & Prüfprotokolle

**07.02.0010 Erstellung Revisionsunterlagen**
*** Pauschalposition
Erstellung Revisionsunterlagen
Erstellung der vollständigen Revisionsunterlagen inkl.:
- finaler Hydraulikplan (WP - Puffer - CAT-2)
- finaler Regelungsplan BM-2 / KM-2
- Eintrag aller Druckverluste
- dokumentierte Einstellwerte CAT-2 (Differenzdruckregler, Durchflussregler)
- Protokoll Volumenstrom WP (Soll: 3.7 m³/h)
- Warmwasserleistung CAT-2 (12 l/min Zapfprofil)
- Prüfwerte elektrischer Sicherheit
- Messwerte aller Sensoren (Puffer, WP, HK, WW)
- Funktionsprotokoll Sommerbypass
Menge: 1,000 PSCH

**07.02.0020 Prüfprotokolle (Heizung / Warmwasser / WP-Kaskade)**
*** Pauschalposition
Prüfprotokolle (Heizung / Warmwasser / WP-Kaskade)
Erstellung aller vorgeschriebenen Prüf- und Messprotokolle:
- Dichtheitsprüfung WP-Primärkreis
- Dichtheitsprüfung Heizkreis CAT-2
- Dichtheitsprüfung Trinkwasserleitung (WW/KW)
- Volumenstromprüfung WP
- Volumenstromprüfung CAT-2 (WW 12 l/min, HK abhängig von Heizlast)
- elektrische Prüfung nach VDE
- FI-Schutzprüfung CAT-2 (IPX4D - nur FI erlaubt)
- Sensorik-Prüfung (Temperaturfühler TWW, HK, Puffer)
- Kaskadenprüfung WP017/WP031
Menge: 1,000 PSCH

#### Abschnitt 07.03 Einweisung Betreiber / Nutzer

**07.03.0010 Einweisung Betreiber Wärmepumpensystem**
*** Pauschalposition
Einweisung Betreiber Wärmepumpensystem
Umfassende Einweisung des Betreibers in das gesamte Wärmepumpensystem:
- Bedienung BM-2
- WV-Schaltzeiten
- WP-Kaskadenverhalten
- Funktionsweise Zusatzheizstab
- Lesung Energiezähler (S0)
- Wartungshinweise CHA-16/20
- Erläuterung GEG-konformer Betriebsweise
Menge: 1,000 PSCH

**07.03.0020 Einweisung Bewohner (Wohnungsstationen CAT-2)**
Einweisung Bewohner (Wohnungsstationen CAT-2)
Einweisung der Bewohner in die Bedienung ihrer eigenen CAT-2 Convert Wohnungsstation:
- Anzeige WW-Temperaturen
- Einstellung Wochenzeitprogramm
- Verhalten bei Warmwasserentnahme
- Verhalten im Störfall
- Hinweise zu Strahlwasser (IPX4D - Bedienfeld nicht abdecken)
- Hinweise zur Trinkwasserhygiene (Schmutzfänger, Sieb)
Menge: 12,000 St

#### Abschnitt 07.04 Übergabe Gesamtanlage

**07.04.0010 Übergabe Wärmepumpenanlage**
Übergabe Wärmepumpenanlage
Offizielle Übergabe der gesamten Wärmepumpenanlage inklusive:
- WP-Kaskade CHA-16/20
- Inneneinheiten
- Puffer SPU-2 Plus 800
- Regelung BM-2/KM-2
- Sensorik
- Prüf- und Funktionsprotokolle
- Revisionsunterlagen
Übergabe erfolgt mit vollständiger Dokumentation (siehe Positionen 08.01–08.02).
Menge: 1,000 St

**07.04.0020 Übergabe aller CAT-2 Wohnungsstationen**
Übergabe aller CAT-2 Wohnungsstationen
Übergabe der 12 installierten CAT-2 Convert Stationen einschließlich:
- Funktionsnachweis
- WW-Test (12 l/min warmes Wasser, 50°C)
- Heizkreistest
- Abgleichprüfung
- Übergabebuchseite je WE
Menge: 12,000 St

**07.04.0030 Abschlussprotokoll Gesamtanlage**
*** Pauschalposition
Abschlussprotokoll Gesamtanlage
Erstellung des abschließenden Projektprotokolls:
- Nachweis Inbetriebnahme aller Komponenten
- Nachweis der Kaskadenfunktion (WP017/WP031)
- Nachweis der Warmwasserleistung (63 kW WT je Station)
- Nachweis Hydraulikfunktion (Puffer - Stationen)
- Messwerte aller Sensoren
- Endabnahmeprotokoll
Menge: 1,000 PSCH

### Bereich 08 Elektroanschluss der WP

#### Abschnitt 08.01 Schaltschrank für WP liefern und montieren

**08.01.0010 Schaltschrank für WP liefern und montieren**
*** Pauschalposition
Passenden Schaltschrank für Wärmepumpe inkl. aufklemmen und anschließen

Gleichwertig oder höherwertig liefern und montieren
Menge: 1,000 PSCH

#### Abschnitt 08.02 Anmeldung beim Energieversorger

**08.02.0010 Anmeldung beim Energieversorger**
*** Pauschalposition
Menge: 1,000 PSCH
